# Wasserbausteine 2025/2026_V2
Angebotsaufforderung (GAEB DA XML 3.2, DA83)
Projekt: 806W2280011
Währung: EUR
Nebenangebote zugelassen: ja
Vergabeart: Öffentliche Ausschreibung
Eröffnung: 25.02.2026 10:00:00
Ende der Zuschlagsfrist: 25.03.2026
Abgabeort: https://www.evergabe-online.de/
Auftraggeber: WSA Rhein, An der Münze 8, 50668 Köln, Deutschland, Ansprechpartner Kai Trurnit, Telefon 0221/97350-0, Fax 0221/97350-222, E-Mail wsa-Rhein@wsv.bund.de; Vergabenummer: 2025806003
Erstellt mit: GXML Toolbox V3.3 R20210630, iTWO_64 V10.0.894, 28.01.2026

## 01 Wasserbausteine 2025/2026_V2
Datum: 28.01.2026

### Abschnitt 1 Liefern von Wassebausteinen

#### Unterabschnitt 1.1 ABz Niederkassel [ABz 5]

**1.1.10 WBS LMB 10/60**
Wasserbauschüttsteine der Klasse LMB 10/60 für die Instandsetzung schadhafter Regelungsbauwerke und Böschungsflächen per Schiff frei Ufer liefern und entladen. Geforderte Trockenrohdichte 2,8 - 3,1 kg/dm3

Angabe Steinbruch '....................................................'
Menge: 6850,000 t

**1.1.20 WBS LMB 5/40**
Wasserbauschüttsteine der Klasse LMB 5/40 für die Instandsetzung schadhafter Regelungsbauwerke und Böschungsflächen per Schiff frei Ufer liefern und entladen.
Geforderte Trockenrohdichte 2,8 - 3,1 kg/dm3
Menge: 3000,000 t

#### Unterabschnitt 1.2 ABz Köln [ABz 6]

**1.2.10 WBS LMB 10/60**
Wasserbauschüttsteine der Klasse LMB 10/60 für die Instandsetzung schadhafter Regelungsbauwerke und Böschungsflächen per Schiff frei Ufer liefern und entladen. Geforderte Trockenrohdichte 2,8 - 3,1 kg/dm3

Angabe Steinbruch '....................................................'
Menge: 15600,000 t

#### Unterabschnitt 1.3 ABz Neuss [ABz 7]

**1.3.10 WBS LMB 10/60**
Wasserbauschüttsteine der Klasse LMB 10/60 für die Instandsetzung schadhafter Regelungsbauwerke und Böschungsflächen per Schiff frei Ufer liefern und entladen. Geforderte Trockenrohdichte 2,8 - 3,1 kg/dm3

Angabe Steinbruch '....................................................'
Menge: 5650,000 t

**1.3.20 WBS CP 45/125**
Wasserbauschüttsteine der Klasse CP 45/125 für die Instandsetzung schadhafter Regelungsbauwerke und Böschungsflächen per Schiff frei Ufer liefern und entladen.
Geforderte Trockenrohdichte 2,8 - 3,1 kg/dm3
Menge: 1000,000 t

### Abschnitt 2 Einbau von Wasserbausteinen

#### Unterabschnitt 2.1 Materialeinbau -Zulagen

**2.1.10 WBS LMB 10/60 einbauen einschl. mehrmaliges Verholen**
Wasserbauschüttsteine der Klasse LMB 10/60 sofort nach der
Lieferung vom Schiff aus profilgerecht nach Weisung des AG mit handverlesener Oberfläche bis zum Wasserspiegel einbauen und mit Hydraulikbagger (Tieflöffel) bis zur Sohle anpressen.
Nachregulierungen bis zur Niedrigwasserlinie infolge Profilabweichungen beim Einbau im Unterwasserbereich nach fallenden Wasserständen sind einzukalkulieren.

Eine gesonderte Vergütung (Zulage) erfolgt für das mehrmaliges Verholen eines Schiffes beim Entladevorgang nicht und ist daher in den EP dieser Position mit einzukalkulieren.
Menge: 28100,000 t

**2.1.20 WBS LMB 5/40 einbauen einschl. mehrmaliges Verholen**
Wasserbauschüttsteine der Klasse LMB 5/40 sofort nach der
Lieferung vom Schiff aus profilgerecht nach Weisung des AG mit handverlesener Oberfläche bis zum Wasserspiegel einbauen und mit Hydraulikbagger (Tieflöffel) bis zur Sohle anpressen.
Nachregulierungen bis zur Niedrigwasserlinie infolge Profilabweichungen beim Einbau im Unterwasserbereich nach fallenden Wasserständen sind einzukalkulieren.

Eine gesonderte Vergütung (Zulage) erfolgt für das mehrmaliges Verholen eines Schiffes beim Entladevorgang nicht und ist daher in den EP dieser Position mit einzukalkulieren.
Menge: 1000,000 t

**2.1.30 WBS CP 45/125 einbauen einschl. mehrmaliges Verholen**
Wasserbauschüttsteine der Klasse CP 45/125 sofort nach der
Lieferung vom Schiff aus profilgerecht nach Weisung des AG mit handverlesener Oberfläche bis zum Wasserspiegel einbauen und mit Hydraulikbagger (Tieflöffel) bis zur Sohle anpressen.
Nachregulierungen bis zur Niedrigwasserlinie infolge Profilabweichungen beim Einbau im Unterwasserbereich nach fallenden Wasserständen sind einzukalkulieren.

Eine gesonderte Vergütung (Zulage) erfolgt für das mehrmaliges Verholen eines Schiffes beim Entladevorgang nicht und ist daher in den EP dieser Position mit einzukalkulieren.
Menge: 3000,000 t

**2.1.40 Zulage Einbau Wasserbausteine mit Landgerät**
Zulage zum Einbau der Wasserbausteine Klasse LMB 5/40 bis LMB 45/125 mit Hydraulikbagger, Minibagger, Radler oder gleichwertigem von Land aus. Der erforderliche An- und Abtransport der Geräte ist einzukalkulieren.
Menge: 11000,000 t

### Abschnitt 3 Sicherheit und Gesundheisschutz

#### Unterabschnitt 3.1 Planung - Koordination - Vorankündigung

**3.1.10 SiGePlan erstellen**
*** Pauschalposition
Sicherheits- und Gesundheitsschutzplan (SiGePlan)
 gemäß den Regeln zum Arbeitsschutz auf Baustellen
(hier RAB 31) erstellen und mit dem Sicherheits- und Gesundheitsschutzkoordinator abstimmen.
Den SiGePlan für jeden Beschäftigten einsehbar auf der Baustelle vorhalten.
Menge: 1,000 Psch

**3.1.20 Koordinator gem. RAB 30 stellen**
*** Pauschalposition
Stellung eines Koordinators gemäß den Regeln
zum Arbeitschutz auf Baustellen (hier RAB 30)
Menge: 1,000 Psch

**3.1.30 Vorankündigung erstellen**
*** Pauschalposition
Vorankündigung gemäß Baustellenverordnung erstellen
und spätestend zwei Wochen vor Einrichtung der Baustelle
der zuständigen Behörde übermitteln.
Vorankündigung sichtbar und witterungsgeschützt auf der Baustelle aushängen.
Menge: 1,000 Psch
